# Tapa, en aluminio anodizado natural, de 80 mm de ancho para canal BRAP

- Propiedad del archivo: CONSTRUNARIO
- Formato: FIEBDC-3/2012
- Programa: Construnario Versión 2.11
- Fecha de los precios: 04/06/2015
- Divisa: EUR

**BRAP0802ELN** m Tapa, en aluminio anodizado natural, de 80 mm de ancho para canal BRAP
Hager Tapa, en aluminio anodizado natural, de 80 mm de ancho para canales BRAP Suministro: canal con base perforada. Canal y tapas filmadas. Para instalación de mecanismos universales y base tehalit. G 40019010. Longitud: 2 m. Material: aluminio anodizado natural. Índice de protección: IP4x IK07.
