# Marco para 1 mecanismo Universal, 60 mm entre ejes, montaje frontal

- Propiedad del archivo: CONSTRUNARIO
- Formato: FIEBDC-3/2012
- Programa: Construnario Versión 2.11
- Fecha de los precios: 25/05/2015
- Divisa: EUR

**G2870** u Marco para 1 mecanismo Universal, 60 mm entre ejes, montaje frontal
HAGER Marco para 1 mecanismo Universal, 60 mm entre ejes, montaje frontal Adaptador para mecanismo universal corriente débil. Simple montaje de aparamenta 60mm. Mecanismos universales para instalar en las canales BRP, BRAP y BRS mediante caja.
