# Windbox G 2000 DX27-T, caudal 5400 m3/h, capacidad calorífica 27 kW - Airtècnics -

- Propiedad del archivo: CONSTRUNARIO
- Formato: FIEBDC-3/2012
- Programa: Construnario Versión 3.40
- Fecha de los precios: 05/06/2014
- Divisa: EUR

**C1602AIR-121115** u Windbox G 2000 DX27-T, caudal 5400 m3/h, capacidad calorífica 27 kW - Airtècnics -
- Cortina de aire con bomba de calor o calor/frío de alto ahorro energético: reducción de hasta el 70% en consumo y emisiones de CO(en modo calor/frio). - Bastidor autoportante de acero chapado galvanizado, acabado con pintura epoxypoliéster RAL 9016 como estándar. Otros colores o acero inoxidable disponible bajo demanda. - Ventiladores centrífugos de doble aspiración con motores de rotor externo, protegidos por termocontacto con selección de 5 velocidades. - Rejilla frontal microperforada con funciones de filtro regenerable de fácil servicio. - Difusores lineales con lamas de aluminio anodizado tipo airfoil con ángulo de descarga regulable en ambas direcciones. - Incluye bateria expansión directa con sensores. Opcional bomba condensación de agua. - Caja de control y mando a distancia IR incluidos. Cable telefónico de 7 m con conectores RJ45 (Plug & Play). - Kit Interface DX con controlador programable TOSHIBA. - Bomba de calor/frío TOSHIBA Digital Inverter (R410A) con válvula de expansión directa.
