# Válvula salida caldera telescópica desmontable macho-hembra polipropileno Ø100

- Propiedad del archivo: CONSTRUNARIO
- Formato: FIEBDC-3/2012
- Programa: Construnario Versión 3.40
- Fecha de los precios: 21/10/2014
- Divisa: EUR

**10CCVAREG5** u Válvula salida caldera telescópica desmontable macho-hembra polipropileno Ø100
Válvula salida caldera telescópica desmontable macho-hembra Fig polipropileno Ø100 Uds/caja: 1
