# WEBER.COL FIX - Blanco Hueso - Pasta adhesiva multiuso. 8 Kg

- Propiedad del archivo: CONSTRUNARIO
- Formato: FIEBDC-3/2012
- Programa: Construnario Versión 3.51
- Fecha de los precios: 19/11/2015
- Divisa: EUR

**WCOLFIXB8** u WEBER.COL FIX - Blanco Hueso - Pasta adhesiva multiuso. 8 Kg
Pasta adhesiva para la colocación de revestimientos cerámicos en muros interiores sobre todo tipo de soportes, especialmente soportes deformables y alicatados antiguos. En interiores. Composición Resinas sintéticas en dispersión acuosa, cargas minerales y aditivos orgánicos e inorgánicos. Prestaciones Adherencia inicial (EN 1348 (8.2)): = 1 N/mm2. Adherencia después de envejecimiento con calor (EN 1348 (8.4)): = 1 N/mm2. Tiempo abierto (EN 1346): > 0,5 N/mm2 (= 30 minutos). Reacción al fuego: Clase F. Estos resultados se han obtenido en ensayos realizados en condiciones estándar, y pueden variar en función de las condiciones de puesta en obra. Información práctica Presentación: Bidón de plástico de 8 kg. Palets de 480 kg (60 botes). Color : Blanco hueso. Rendimiento: 1,5 - 2 kg/m2 y mm de espesor. Conservación: 12 meses a partir de la fecha de fabricación,en envase original cerrado, al abrigo de la humedad.
