# Cámara box color día/noche de interior, referencia SAM-2290 By Demes

- Propiedad del archivo: CONSTRUNARIO
- Formato: FIEBDC-3/2012
- Programa: Construnario Versión 3.51
- Fecha de los precios: 13/10/2022
- Divisa: EUR

**SAM-2290** u Cámara box color día/noche de interior, referencia SAM-2290 By Demes
- Sensor CCD 1/3” Sony® Double Scan - DSP EFFIO-V - Modo día/noche con filtro mecánico removible - Resolución de 750 líneas - Señal de salida: 1 v p/p BNC - Iluminación mínima: 0,03 lux color / 0,00009 lux (Sens Up On) - Montura de óptica C/CS - Menú en pantalla en 8 idiomas - Balance de blancos - WDR real - Reducción de ruido 2D+3D - ATR-EX - Funciones anti desenfoque y anti empañamiento - Videosensor de 4 zonas - Máscara de privacidad de 4 zonas - Alimentación: 12V CC - No apta para exteriores - La óptica y el alimentador se venden por separado
