# SAI profesional, (VA/Vatios) 1500/1125

- Propiedad del archivo: CONSTRUNARIO
- Formato: FIEBDC-3/2012
- Programa: Construnario Versión 3.30
- Fecha de los precios: 02/12/2014
- Divisa: EUR

**PR1500ELCDRTXL2U** u SAI profesional, (VA/Vatios) 1500/1125
- Tecnología GreenPower UPS™. - Salida de onda senoidal pura. - Tecnología Line-Interactive. - Montaje en bastidor o torre. - Regulador automático de tensión (AVR). - Protección EMI, RFI, contra sobre tensiones y picos de corriente. - Autorreinicio y autocarga. - Puerto de apagado de emergencia (EPO). - Monitor de estado LCD. - Puerto de conexión USB y serie. - Baterías reemplazables por el usuario. - Capacidad de administración remota SNMP/HTTP (opcional).
