# Temporizador multifunción 230 Vca

- Propiedad del archivo: CONSTRUNARIO
- Formato: FIEBDC-3/2012
- Programa: Construnario Versión 3.51
- Fecha de los precios: 09/09/2014
- Divisa: EUR

**NJB1-S_230** u Temporizador multifunción 230 Vca
· Tensión nominal: máx. 400Vca 50/60Hz-24Vcc · Corriente térmica (lth): 3A 230Vca cos.phi =1 · Contactos: 1NA/NC · Temporizador programable mediante switches posteriores · Módulos 18 mm: 1 1/4 · Fijación mediante Guía DIN · Embalaje independiente · Norma: UNE-EN60947-5
