# WEBER.PRAL.PRISMA - Mortero monocapa acabado raspado y rústico - Colores especiales

- Propiedad del archivo: CONSTRUNARIO
- Formato: FIEBDC-3/2012
- Programa: Construnario Versión 3.51
- Fecha de los precios: 19/11/2015
- Divisa: EUR

**WPRALPRISMACE** u WEBER.PRAL.PRISMA - Mortero monocapa acabado raspado y rústico - Colores especiales
Revestimiento mineral acabado raspado y rústico para la impermeabilización y decoración de fachadas, indicado para: - En exteriores e interiores. - En muros y techos. - En obra nueva y rehabilitación. - Para otras aplicaciones, consultar Departamento Técnico. Composición Cemento blanco, cal, áridos de granulometría compensada, aditivos orgánicos e inorgánicos y pigmentos minerales. Observaciones En exteriores no aplicar en superficies horizontales o inclinadas. Proteger las aristas superiores del revestimiento frente a la penetración del agua de lluvia. No aplicar sobre yeso, pinturas, superficies de metal, plástico, aislamientos y materiales de poca resistencia mecánica. Características de empleo Espesor máximo de aplicación: 30 mm en dos capas (monoproducto) y 30 mm en dos capas (weber.cal basic + mortero monocapa). Espesor mínimo de aplicación: 12-15 mm. Espesor máximo por capa: 15 mm. Espesor mínimo después de raspar: 10 mm. Tiempo de raspado: de 3 a 10 horas. Estos tiempos pueden variar según las condiciones meteorológicas. Prestaciones Adherencia sobre ladrillo cerámico: = 0,3 MPa. Adherencia tras ciclos de acondicionamiento: > 0,3 MPa. Coeficiente de capilaridad: = 0,2 kg/m2·min0,5 (W2). Coeficiente de permeabilidad al vapor de agua: µ = 10. Permeabilidad al agua tras ciclos de acondicionamiento: < 1 ml/cm2 en 48 h. Comportamiento al fuego: Clase A1. Conductividad térmica: 0,47 W/(m·K) (P=50%). Estos resultados se han obtenido con ensayos realizados en condiciones estándar y pueden variar en función de las condiciones en obra. Los tiempos Información práctica Presentación: Sacos de 30 kg.Palets de 1.200 kg (40 sacos). Colores: gama de 36 colores especiales. Varias texturas. Rendimiento: 1,55 kg/m2 y mm de espesor. Conservación: 12 meses a partir de la fecha de fabricación, en el envase original cerrado y al abrigo de la humedad.
