# WEBER.TEC HYDROMUR - Mortero para tratamiento de humedades en zócalos

- Propiedad del archivo: CONSTRUNARIO
- Formato: FIEBDC-3/2012
- Programa: Construnario Versión 3.51
- Fecha de los precios: 08/04/2015
- Divisa: EUR

**WTECHYDROMUR** u WEBER.TEC HYDROMUR - Mortero para tratamiento de humedades en zócalos
Mortero para el saneamiento de muros afectados por humedad y eflorescencias. En obra nueva, como tratamiento preventivo de futuras humedades por ascensión capilar. Siempre que se necesite realizar un saneamiento efectivo rápido y sencillo (sin complicación). Composición Cemento blanco, cargas minerales, aditivos orgánicos e inorgánicos. Observaciones No aplicar weber.tec hydromur en lugares sin ventilación, para evitar condensacioines. No revestir weber.tec hydromur con materiales poco transpirables (pinturas plásticas, esmaltes, piedra, cerámica...). weber.tec hydromur sólo se puede revestir con materiales porosos que permitan la evaporación del agua. weber.tec hydromur debe estar separado 1 cm del suelo para impedir la ascensión de la humedad a través del producto. Características de empleo - Vida de la masa: 1 hora. - Espesor de aplicación: mínimo 20 mm, máximo 40 mm. - Tiempo de espera antes de revestir: de 5 a 7 días. Estos tiempos pueden alargarse a baja temperatura o acortarse a temperatura elevada. Prestaciones - Clasificación según marcado CE (EN 998-1): R. - Granulometría: < 2 mm. - Densidad en polvo: ~ 1,1 kg/l. - Densidad en masa: ~ 1,7 kg/l. - Densidad de producto endurecido: ~ 1,6 kg/l. - Retracción: < 1,5 mm/m. - Resistencia a la compresión: 1,5-5 MPa (CS-II). - Resistencia a la flexotracción (CSTB 2669-4): = 2 MPa. - Conductividad térmica: 0,69 W/(m.K) (P=50%). - Adherencia: = 0,2 MPa. - Absorción de agua por capilaridad: = 0,3 kg/m2, después de 24 horas. - Coeficiente de permeabiliad al vapor de agua: µ = 15. - Reacción al fuego: Clase A1. Estos resultados se han obtenido en ensayos realizados en condiciones estándar, y pueden variar en función de las condiciones de puesta en obra. Información práctica Presentación : Sacos de 25 kg. Palets de 1.200 kg (48 sacos). Colores : Blanco. Rendimiento : 26 kg/m2 para 2 cm de espesor. Conservación : 12 meses a partir de la fecha de fabricación, en el envase original cerrado y al abrigo de la humedad. Envase de 25 kg.
