# WEBER.TEC CRONO - Mortero rápido para anclajes y pequeñas reparaciones

- Propiedad del archivo: CONSTRUNARIO
- Formato: FIEBDC-3/2012
- Programa: Construnario Versión 3.51
- Fecha de los precios: 10/04/2015
- Divisa: EUR

**WTECCRONO** u WEBER.TEC CRONO - Mortero rápido para anclajes y pequeñas reparaciones
Anclaje de elementos de acero sin riesgo de oxidación como barandillas, rejas, marcos de puertas, de ventanas, etc, para las que se requiera un fraguado rápido. Fijación de tuberías, tornillos, pernos, etc. Reparaciones que necesiten una puesta en servicio urgente como marcados de aristas antes del revoco, empotramientos de cajas de registro o tuberías y reparaciones de coqueras. En interiores y exteriores. Composición Cementos especiales, arenas de sílice y calcáreas y aditivos. Observaciones Amasar weber.tec crono en pequeñas cantidades, debido a su fraguado rápido (1 kg o menos). Características de empleo - Espesor de aplicación: hasta 15 cm. - Inicio de fraguado: * temperatura 5°C: 9-10 minutos, * temperatura 10°C: 7-8 minutos, * temperatura 20°C: 4-5 minutos. Estos tiempos pueden alargarse a baja temperatura o acortarse a temperatura elevada. Prestaciones - Granulometría: < 1 mm. - Densidad en polvo: ~ 1,2 kg/l. - Densidad de la masa: ~ 1,9 kg/l. - Retracción: < 1,2 mm/m. - Resistencia a la flexotracción (28 días): > 4 MPa. - Resistencia a la compresión: * a los 30 minutos: > 1 MPa. * a 1 hora: > 1,5 MPa. * a las 24 horas: > 5 MPa. * a los 28 días: > 12 MPa. Estos resultados se han obtenido en ensayos realizados en condiciones estándar, y pueden variar en función de las condiciones de puesta en obra. Información práctica Presentación : Sacos de papel de 25 kg.Palet de 600 kg (24 sacos). Colores : Gris. Rendimiento : 1,6 kg/litros a rellenar. Conservación : 6 meses a partir de la fecha de fabricación, en envase original cerrado y al abrigo de la humedad. Envase de 25 kg.
