# Naves industriales prefabricadas

- Propiedad del archivo: CONSTRUNARIO
- Formato: FIEBDC-3/2012
- Programa: Construnario Versión 2.11
- Fecha de los precios: 17/02/2015
- Divisa: EUR

**NIP-PTC** Naves industriales prefabricadas
Patec dispone de una larga experiencia en estructuras, tanto metálicas como de hormigón armado o pretensado, con más de 20 años de experiencia y 8 millones de metros cuadrados construidos por toda España.
