# WEBER.GLUE MS55 - Adhesivo elástico multiusos

- Propiedad del archivo: CONSTRUNARIO
- Formato: FIEBDC-3/2012
- Programa: Construnario Versión 3.51
- Fecha de los precios: 10/04/2015
- Divisa: EUR

**WGLUEMS55** u WEBER.GLUE MS55 - Adhesivo elástico multiusos
- Pegado rápido de todo tipo de materiales (excepto plásticos de polipropileno y productos bituminosos): espejos, buzones, zócalos parquet, etc… tanto en interior como en exterior. - Tanto en industria como construcción. Soportes: Hormigón, mortero, cerámica, madera, vidrio, metal, etc… Composición: Polímeros MS. Observaciones: - Presenta buena resistencia a los rayos UV y elasticidad en el tiempo por lo que puede servir como junta de sellado elástico. - Apto para el sellado de mármoles, granitos y piedras naturales. - Para elementos pesados se deberá utilizar una ayuda mecánica para evitar el descuelgue del elemento. - Un exceso de material puede producir el descuelgue de la pieza. Prestaciones: - Velocidad de polimerización: 2 a 3mm/24 horas - Formación de piel (20ºC/65% H.R): Aprox. 10 min - Dureza: 40 +/- 5 Shore A - Densidad: Aprox. 1,60 g/ml - Rango de temperatura: -40ºC y +90ºC - Tensión máxima: 1,5 N/mm2 (DIN 53504) - Elongación hasta rotura: >400% DIN 53504 - Módulo de elasticidad AL 100%: 0,85 N/mm2 (DIN 53504) Información práctica: - Presentación : Cajas de 12 cartuchos de 300 mL. Palets de 120 cajas. - Color: Blanco. - Conservación : 12 meses a partir de la fecha de fabricación, en el envase original cerrado y al abrigo de la humedad.
