# WEBER.PRIM TP05 - Resina de unión, consolidante y endurecedor superficial y tapaporos

- Propiedad del archivo: CONSTRUNARIO
- Formato: FIEBDC-3/2012
- Programa: Construnario Versión 3.51
- Fecha de los precios: 17/11/2015
- Divisa: EUR

**WPRIMTP05** u WEBER.PRIM TP05 - Resina de unión, consolidante y endurecedor superficial y tapaporos
- Promotor de adherencia en aplicaciones sobre soportes absorbentes. - Imprimación tapaporos para regularizar la absorción de soportes porosos. - Consolidante y endurecedor superficial de soportes débiles, tipo mortero, morteros de cal, estucos, etc. Aplicaciones: - Promotor de adherencia en aplicaciones sobre soportes absorbentes. - Imprimación tapaporos para regularizar la absorción de soportes porosos. - Consolidante y endurecedor superficial de soportes débiles, tipo mortero, morteros de cal, estucos, etc. Soportes: Hormigón, morteros cementosos, morteros de cal, anhidrita. Observaciones: - Es un material base agua; proteger de las helada y no aplicar con temperaturas inferiores a 5ºC. - El consumo de producto puede venir influenciado por la absorción y estado del soporte. Consumo: - Como puente de unión: aprox. 200 gr de weber.prim TP05 por m2. - Como endurecedor superficial: aprox. 125 gr de weber.prim TP05 por m2. Información práctica - Presentación: Garrafas de 10 litros, palets de 40 garrafas (400 Kg). - Conservación: 12 meses en el envase original sin abrir y al abrigo de heladas y fuentes de calor.
