# Echo XC45 GN, radiador mural a gas, tiro natural - de Kromschroeder

- Propiedad del archivo: CONSTRUNARIO
- Formato: FIEBDC-3/2012
- Programa: Construnario Versión 3.51
- Fecha de los precios: 31/05/2017
- Divisa: EUR

**111204** u Echo XC45 GN, radiador mural a gas, tiro natural - de Kromschroeder
Echo XC, radiador mural a gas natural, tiro natural, serie Echo. - Dimensiones LxHxP [mm]: 750 x 580 x 225. - Cons. Calorífico máx./mín [kW]: 5,11/2,04. - Potencia útil máx./mín. [kW]: 4,33/1,75. - Tipo de evacuación de humos [Tipo]: C11. - Nivel de eficiencia [% ]: 90,1. - Clase de eficiencia [clase]: 1. - Volumen calefactable* [m ]: 196. - Consumo gas G20 nom. [m /h]: 0,54. - Consumo gas G30 nom. [kg/h]: 0,40. - Consumo gas G31 nom. [kg/h]: 0,39. - Presión en inyector gas G20 nom./Red. [mbar]: 12/2. - Presión en inyector gas G30 nom./Red. [mbar]: 28,6/6. - Presión en inyector gas G31 nom./Red. [mbar]: 36,5/6,8. - 3 inyectores G20/G30-31 [Ø mm]: 1,98/1,16. - Suministro eléctrico [V/hz]: No. - Potencia absorbida [W]: No. - Protección eléctrica: IP20. - Categoría de gas: II 2h 3+. - Kit ventosa Ø humos / Ø aire [mm]: 80/130. - Long. máx kit ventosa [m]: 0,9. - Nivel de ruido a 3 m [dB(A)]: 0. - Ø conexión de gas: 3/8”. - Peso [kg]: 34. * potencia de calefacción, con buen nivel de aislamiento, sobre 25/30 kcal por m3 , y temperatura exterior de 0 °C. - Consultar salida de humos.
