# Cerradura 50 pz F/16/30 sólo llave inox

- Propiedad del archivo: CONSTRUNARIO
- Formato: FIEBDC-3/2012
- Programa: Construnario Versión 2.11
- Fecha de los precios: 02/07/2015
- Divisa: EUR

**50PZ16I30** u Cerradura 50 pz F/16/30 sólo llave inox.
Frente: plano de 16 mm. Salida de cerrojo: 20 mm con una vuelta. Cerrojo con protección anti-corte sierra mediante perno de acero. Aguja: de 30 hasta 45, 55 y 65. Acabado cerrojo: cincado brillante. Acabado caja: cincado.
