# Cosmofen 345 blanco, 305 gr

- Propiedad del archivo: CONSTRUNARIO
- Formato: FIEBDC-3/2012
- Programa: Construnario Versión 2.11
- Fecha de los precios: 03/07/2015
- Divisa: EUR

**457211** u Cosmofen 345 blanco, 305 gr
Base: adhesivo de difusión termoplástico polímero en un disolvente. Densidad: conforme EN 542, a +20ºC aprox. 1,01 g/cm3. Distintas aplicaciones en el montaje de la ventana: - Sellado en la zona de guías de persiana - Sellado de uniones de travesaño y poste. - Sellado en el área de juntas entre la carpintería y perfiles auxiliares. Apto para juntas con anchuras de máximo 7 mm.
