# Litro disolvente limpiador, bote 10 l

- Propiedad del archivo: CONSTRUNARIO
- Formato: FIEBDC-3/2012
- Programa: Construnario Versión 2.11
- Fecha de los precios: 03/07/2015
- Divisa: EUR

**WS10/10** l Litro disolvente limpiador, bote 10 l
Base: Éster mezclado de ácido monocarboxílico exento de compuestos aromáticos y exento de hidrocarburos clorurados. Densidad: conforme EN 542, a +20ºC aprox. 0,90 g/cm3. Se utiliza como limpiador ligeramente disolvente para perfiles de PVC blanco en la fabricación de ventanas de plástico.
