# Tornillo GQ Jet-Fast 3.5x40 mm

- Propiedad del archivo: CONSTRUNARIO
- Formato: FIEBDC-3/2012
- Programa: Construnario Versión 2.11
- Fecha de los precios: 07/07/2015
- Divisa: EUR

**TORGQJF3.5X40** u Tornillo GQ Jet-Fast 3.5x40 mm
Tornillo avellanado fácil y rápido de instalar gracias a la innovadora geometría patentada de su roscado. Diversas tiras roscadas cóncavas permiten penetrar en la madera de forma fácil y retirar virutas. Cabeza avellanada dúo con nervaduras de perforación bajo la cabeza para una avellanado nítido. Material: Acero galvanizado, pasivado azul, superficie optimizada Punta de atornillar: Pozidriv (PZD Cross-Recess) tamaño 1 & 2 Forma cabeza: Avellanada Diámetro cabeza: 5,5 - 10,0 mm. Tipo de rosca: Innovadora geometría de roscado patentada con diversas tiras roscadas cóncavas. Diámetro rosca: 3,5 mm.
