# Alu-rollo cumbrera microperforado, ancho 300 mm, marrón

- Propiedad del archivo: CONSTRUNARIO
- Formato: FIEBDC-3/2012
- Programa: Construnario Versión 3.51
- Fecha de los precios: 24/07/2015
- Divisa: EUR

**PESAAM01M** m Alu-rollo cumbrera microperforado, ancho 300 mm, marrón
Alu-rollo cumbrera microperforado Rollos 5/10 metros Dimensiones: 30cm ancho Colores: Rojo, Marrón, Negro, Paja -Malla aluminio articulada que se sitúa bajocumbrera ideada para garantizar la salida del aire, así como proteger de la intrusión de pájaros y roedores. -Alta resistencia a Rayos UV y al envejecimiento. -Su aplicación siempre se realizará sobre superficies limpias y secas.
