# Cinta adhesiva nagel anti-perforacion, ancho 40 mm, 30m, negro

- Propiedad del archivo: CONSTRUNARIO
- Formato: FIEBDC-3/2012
- Programa: Construnario Versión 3.51
- Fecha de los precios: 24/07/2015
- Divisa: EUR

**PESAAM32** m Cinta adhesiva nagel anti-perforacion, ancho 40 mm, 30m, negro
Cinta Adhesiva Nagel Anti-perforacion Dimensiones: 4 cm ancho. Rollo 30 metros Colores: Negro Cinta Adhesiva profesional que se coloca debajo del rastrel en contacto con la barrera de vapor para evitar filtraciones en los puntos en los que se clavan los rastreles y que podrían perforar la lámina impermeable.
