# Registro de calzada articulado, 4 tapas triangulares, marco 1285 x 870 mm

- Propiedad del archivo: CONSTRUNARIO
- Formato: FIEBDC-3/2012
- Programa: Construnario Versión 3.20
- Fecha de los precios: 16/09/2016
- Divisa: EUR

**COF-10114_10103** u Registro de calzada articulado, 4 tapas triangulares, marco 1285 x 870 mm
Registro calzada modelo RETEL F900, articulada, 4 tapas triangulares, marco 1285 x 870 mm, altura del marco de 100 mm. Marco y tapas de apertura libre 1180x760 mm. Tapas articuladas hasta 120º y dotadas de bloqueo contra cierre accidental a 110º. Extracción de las tapas a 90º. Bisagras integradas en el marco, lo que proporciona unas aristas externas sin resaltes facilitando su instalación. Superficie con grabado antideslizante. Revestida con tratamiento esmalte epoxi-poliéster de un grueso mínimo de 100 micras exenta de disolventes según Directiva 1999/13/CE. Con una fácil apertura mediante útiles de obra. Pesonalización opcional.
