# Reja de calzada articulada - Reja 450x450mm

- Propiedad del archivo: CONSTRUNARIO
- Formato: FIEBDC-3/2012
- Programa: Construnario Versión 3.20
- Fecha de los precios: 16/09/2016
- Divisa: EUR

**COF-5117** u Reja de calzada articulada - Reja 450x450mm
COFUNCO Reja de calzada articulada MARE C250 Reja 450x450mm Marco 570x520mm Altura Marco 75mm de COFUNCO. Reja articulada de apertura superior a 100º. Diseño de ranuras para obtener grandes capacidades de absorción. Superficie con grabado antideslizante. Revestida con tratamiento epoxi-poliéster de un grueso mínimo de 100 micras exenta de disolventes según Directiva 1999/13/CE. Con una fácil apertura mediante útiles de obra.
