# Registro con marco semihidráulico DRH B125 Tapa 580x580mm

- Propiedad del archivo: CONSTRUNARIO
- Formato: FIEBDC-3/2012
- Programa: Construnario Versión 3.20
- Fecha de los precios: 25/09/2015
- Divisa: EUR

**COF-3147** u Registro con marco semihidráulico DRH B125 Tapa 580x580mm
Registro con marco semihidráulico modelo DRH B125 Tapa 580x580mm Marco 600x600mm Altura Marco 30mm de COFUNCO.
