# Registro acera con marco hidráulico DRH B125 Tapa 675x675mm

- Propiedad del archivo: CONSTRUNARIO
- Formato: FIEBDC-3/2012
- Programa: Construnario Versión 3.20
- Fecha de los precios: 25/09/2015
- Divisa: EUR

**COF-3138** u Registro acera con marco hidráulico DRH B125 Tapa 675x675mm
Registro acera con marco hidráulico modelo DRH B125 Tapa 675x675mm Marco 705x705mm Altura Marco 52mm de CONFUCO.
