# Registro acera homologado por -Tapa 632x493mm

- Propiedad del archivo: CONSTRUNARIO
- Formato: FIEBDC-3/2012
- Programa: Construnario Versión 3.20
- Fecha de los precios: 16/09/2016
- Divisa: EUR

**COF-4121-2** u Registro acera homologado por -Tapa 632x493mm
Registro acera homologado por UNION FENOSA modelo B125 Tapa 632x493mm Marco 1004x647mm Altura Marco 60mm de CONFUCO. Registros diseñados según especificación técnica de UNION FENOSA. Conjuntos de tapas y marcos de acero laminado. Superficie con grabado antideslizante. Revestida con tratamiento epoxi-poliéster de un grueso mínimo de 100 micras exenta de disolventes según Directiva 1999/13/CE. Con una fácil apertura mediante útiles de obra. Posibilidad de personalización.
