# Módulo inalámbrico de tensión CC Fluke v3001 FC

- Propiedad del archivo: CONSTRUNARIO
- Formato: FIEBDC-3/2012
- Programa: Construnario Versión 3.30
- Fecha de los precios: 05/10/2015
- Divisa: EUR

**FLK-V3001 FC** u Módulo inalámbrico de tensión CC Fluke v3001 FC
El módulo inalámbrico de tensión CC Fluke v3001 FC es un medidor de tensión CC de verdadero valor eficaz completamente funcional que transmite las mediciones de forma inalámbrica a las unidades compatibles con Fluke Connect® que se enumeran a continuación: - Multímetro Digital Fluke 3000 FC - Cámara de infrarrojos Fluke Ti200/300/400 - Conexión a PC a través del adaptador pc3000 FC opcional Aplicación para móviles Fluke Connect El módulo inalámbrico de tensión de CC Fluke v3001 FC le permite: - Realizar mediciones de hasta 1.000 V CC - Utilizar el dispositivo como medidor independiente o como parte del sistema - Utilizar la función de registro para guardar hasta 65.000 lecturas
