# Pinza amperimétrica de verdadero valor eficaz 902 para sistemas de calefacción, ventilación y aire acondicionado

- Propiedad del archivo: CONSTRUNARIO
- Formato: FIEBDC-3/2012
- Programa: Construnario Versión 3.30
- Fecha de los precios: 06/10/2015
- Divisa: EUR

**Fluke 902** u Pinza amperimétrica de verdadero valor eficaz 902 para sistemas de calefacción, ventilación y aire acondicionado
La nueva pinza amperimétrica de verdadero valor eficaz Fluke 902 ofrece la misma precisión, fiabilidad y robustez que caracterizan a las herramientas de medida de Fluke. Se ha diseñado para los técnicos que trabajan a diario en la reparación e instalación de sistemas de calefacción, ventilación y aire acondicionado. Gracias a la tecnología de verdadero valor eficaz y a la categoría de seguridad CAT III 600 V, los técnicos pueden localizar averías y mantener los equipos de forma segura y con plena confianza en los resultados obtenidos. Utilice la pinza amperimétrica Fluke 902 y podrá: - Capturar temperaturas de gases de combustión. - Realizar comprobaciones del circuito de llama de una caldera. - Medir la corriente de arranque y funcionamiento de los condensadores del motor. - Medir la tensión y corriente del suministro y la carga. - Medir el equilibrio de las fases de la tensión y corriente en sistemas trifásicos. - Analizar los fallos en motores eléctricos de compresores. Características: - Diseñada para aplicaciones de calefacción, ventilación y aire acondicionado con medidas de la capacidad, corriente CC (µA) y temperatura. - Sus reducidas dimensiones se ajustan perfectamente al tamaño de la mano y a espacios limitados. - Útil botón de retención de valores en pantalla. - Los mandos están colocados de forma que las medidas pueden hacerse con una mano (dedo índice sobre la palanca de apertura de la pinza y pulgar en el conmutador giratorio). - La amplia pantalla con retroiluminación (en la mayoría de los modelos) facilita la lectura de las medidas. - Desconexión automática para aumentar al máximo la duración de las baterías. - Tres años de garantía.
