# Multímetro con medida de aislamiento 1587

- Propiedad del archivo: CONSTRUNARIO
- Formato: FIEBDC-3/2012
- Programa: Construnario Versión 3.30
- Fecha de los precios: 06/10/2015
- Divisa: EUR

**Fluke 1587** u Multímetro con medida de aislamiento 1587
Incluye: - Sonda remota. - Cables de prueba. - Pinzas de cocodrilo. - Termopar tipo K. - Estuche rígido. - Cuatro baterías alcalinas AA. - Guía de referencia rápida. - Manual de usuario en CD.
