# Comprobador de aislamiento Fluke 1550C 5 kV

- Propiedad del archivo: CONSTRUNARIO
- Formato: FIEBDC-3/2012
- Programa: Construnario Versión 3.30
- Fecha de los precios: 06/10/2015
- Divisa: EUR

**Fluke 1550C** u Comprobador de aislamiento Fluke 1550C 5 kV
Incluye: - Cables de prueba con pinzas de conexión (rojo, negro, verde). - Adaptador infrarrojo con cable de interfaz. - CD-ROM con FlukeView Forms Basic. - Cable de alimentación de CA. - Estuche de transporte flexible. - Manual en inglés. - Manual de usuario en CD-ROM. - Tarjeta de referencia rápida. - Contrato de licencia de software. - Tarjeta de registro. - Guía de instalación de FlukeView® Forms. - Guía de instalación del cable USB a IR.
