# Termómetro de contacto Fluke 52 II

- Propiedad del archivo: CONSTRUNARIO
- Formato: FIEBDC-3/2012
- Programa: Construnario Versión 3.30
- Fecha de los precios: 06/10/2015
- Divisa: EUR

**Fluke 52 II** u Termómetro de contacto Fluke 52 II
Los termómetros de contacto Fluke 50 Serie II destaca por integrar en un equipo robusto de mano, velocidades de respuesta y precisión prácticamente de laboratorio (0,05% + 0,3 °C). • Doble visualización en gran pantalla retroiluminada, con representaciones de diferentes combinaciones de T1, T2 (sólo 52 y 54), T1-T2 (sólo 52 y 54) y MIN, MAX, o AVG. • Reloj en tiempo relativo para obtener referencias de tiempo MIN, MAX, y AVG. • Función Offset para compensación electrónica del error del termopar y optimización de la precisión. • Lecturas en °C, °F, o Kelvin (K). • El modo Sleep de autoapagado incrementa la vida de la batería. • La tapa de acceso a la batería permite su sustitución sin romper el sello de calibración.
