# Medidor láser de distancia 419D

- Propiedad del archivo: CONSTRUNARIO
- Formato: FIEBDC-3/2012
- Programa: Construnario Versión 3.30
- Fecha de los precios: 06/10/2015
- Divisa: EUR

**Fluke 419D** u Medidor láser de distancia 419D
- Medición hasta 80 m (260 pies). - Más precisión: +/-1 mm (0,04 pulg.) - Posibilidad de ver más datos gracias a su pantalla retroiluminada de tres líneas. - Función completa de cálculo de Pitágoras para mediciones de altura. - Almacenamiento de 20 pantallas completas, para una rápida recuperación. - Respuesta sonora al pulsar las teclas. - Función de mínimo/máximo. - Modo para montaje en trípode en mediciones de largas distancias. - Características de replanteo para marcar las longitudes definidas, como en la construcción de bastidores de madera. - Corrección automática de extremo: al medir desde un borde o una esquina, un sensor integrado detecta la posición de esta escuadra y cambia automáticamente el punto de referencia. - Protección ambiental mejorada: clasificación IP54 y resistencia frente a polvo y salpicaduras de agua. - Autonomía mejorada de las pilas para 5.000 mediciones con características de apagado automático y desconexión automática del láser.
