# Contador de partículas Fluke 985

- Propiedad del archivo: CONSTRUNARIO
- Formato: FIEBDC-3/2012
- Programa: Construnario Versión 3.30
- Fecha de los precios: 06/10/2015
- Divisa: EUR

**Fluke 985** u Contador de partículas Fluke 985
Analice la calidad del aire con más facilidad y precisión. - Seis canales y una gama de tamaños de partículas de 0,3 µm a 10,0 µm: Garantiza la máxima precisión en las mediciones, incluso en las ubicaciones más exigentes de clases ISO 5 a 9. - Diseño ultraligero y ergonómico:Funcionamiento con una sola mano en espacios reducidos o complicados, y para una mayor comodidad del operario. - Batería de larga duración: Diez horas de autonomía de la batería en un uso normal, equivalente a una jornada de trabajo completa. - Gran pantalla QVGC a color de 3,5 pulg:Sencilla navegación y visualización gracias a los intuitivos iconos y al tipo de letra de gran tamaño. - Almacenamiento de 10.000 registros:Acceso rápido al histórico de datos. - Presentación de los datos en pantalla: Visualización de los datos en una tabla convencional o en un gráfico de tendencia, de acuerdo con la preferencia del usuario. - Ajustes y configuraciones personalizados: Ajustes personalizables para la pantalla, los métodos de muestreo y los ajustes de alarma para el recuento de muestras. - Opciones de exportación de datos:Descarga de los datos a un PC mediante una memoria USB, un cable USB o una conexión Ethernet. No se necesita ningún software especial para descargar o ver los datos. - Opción de control con contraseña:Confirma la seguridad cuando es necesario. - Base de carga y conexión USB/Ethernet: Garantiza que el dispositivo siempre está listo cuando es necesario.
