# Multímetro de procesos Fluke 789

- Propiedad del archivo: CONSTRUNARIO
- Formato: FIEBDC-3/2012
- Programa: Construnario Versión 3.30
- Fecha de los precios: 07/10/2015
- Divisa: EUR

**Fluke 789** u Multímetro de procesos Fluke 789
Características del Fluke 789: - Alimentación de lazo de 24 voltios. - Gran pantalla doble. - Retroiluminación mejorada con 2 niveles de brillo. - Fuente de mA con capacidad de excitación hasta 1200 ohmios. - Configuración para el modo HART con alimentación de lazo y un resistor de 250 ohmios incorporado. - Botones 0-100% para verificaciones "Span Check" rápidas. - Fusibles con acceso desde el exterior para facilitar la sustitución. - Puerto de infrarrojos para procesar los datos mediante el software FlukeView Forms (V2.1) - Multímetro digital de verdadero valor eficaz con un rango de 1000 V, 440 mA. - Precisión de tensión CC de 0.1%. - Precisión de corriente CC de 0.05%. - Medición de frecuencia hasta 20 kHz. - Modos Min/Max/Medio/Hold/Relativo. - Comprobación de diodos y avisador acústico de continuidad. - Presentación simultánea de mA y porcentaje. - Fuente de corriente de 20 mA CC / calibrador de corriente de lazo / simulador. - Incremento manual (100%, 25%, Ajuste grueso, Ajuste fino) además de funciones de incremento y rampa automáticas. - Baterías con acceso desde el exterior para facilitar su sustitución.
