# Multímetro digital de verdadero valor eficaz intrínsecamente seguro Fluke 28 II Ex

- Propiedad del archivo: CONSTRUNARIO
- Formato: FIEBDC-3/2012
- Programa: Construnario Versión 3.30
- Fecha de los precios: 07/10/2015
- Divisa: EUR

**Fluke 28 II Ex** u Multímetro digital de verdadero valor eficaz intrínsecamente seguro Fluke 28 II Ex
Ya puede disponer de un multímetro digital (DMM) intrínsecamente seguro, que usted puede usar en entornos IIC (gas) Zona 1 y 2 y entornos IIIC (polvo) Zona 21 y 22. Si trabaja en entornos petrolíferos, químicos o farmacéuticos, el multímetro digital intrínsecamente seguro (IS) más resistente que hemos fabricado incluye todas las capacidades de comprobación e identificación de problemas que usted pueda necesitar. Además, el Fluke 28II EX ha sido fabricado a prueba de agua, polvo y caídas. - Categoría de seguridad ATEX II 2 G Ex ia IIC T4 Gb II 2 D Ex ia IIIC T130 °C Db I M1 Ex ia I Ma. - Categoría de seguridad.
