# TL224 Juego de cables de prueba de silicona SureGrip™

- Propiedad del archivo: CONSTRUNARIO
- Formato: FIEBDC-3/2012
- Programa: Construnario Versión 3.30
- Fecha de los precios: 07/10/2015
- Divisa: EUR

**TL224** u TL224 Juego de cables de prueba de silicona SureGrip™
- Cables para multímetro digital (rojo, negro) con conectores banana de diámetro estándar y aislamiento de seguridad. - Aislamiento EPDM. - Longitud 1,5 m. - Clasificación CAT III 1000 V, 10 A. Certificado UL. - 1 año de garantía.
