# Puntas de prueba con fusibles y cables FTPL-1 SureGrip™

- Propiedad del archivo: CONSTRUNARIO
- Formato: FIEBDC-3/2012
- Programa: Construnario Versión 3.30
- Fecha de los precios: 08/10/2015
- Divisa: EUR

**FTPL-1** u Puntas de prueba con fusibles y cables FTPL-1 SureGrip™
- Puntas de prueba FTP con fusibles integrados, para una protección adicional. - Incluye cables de prueba aislados con silicona TL224. - CAT III 600 V, CAT IV 600 V, 10 A.
