# Cables de prueba TL175 TwistGuard™ + puntas extraíbles de tipo linterna de 4 mm

- Propiedad del archivo: CONSTRUNARIO
- Formato: FIEBDC-3/2012
- Programa: Construnario Versión 3.30
- Fecha de los precios: 08/10/2015
- Divisa: EUR

**TL175E** u Cables de prueba TL175 TwistGuard™ + puntas extraíbles de tipo linterna de 4 mm
- La envoltura extensible patentada cumple los nuevos requisitos sobre seguridad eléctrica para reducir la exposición de la punta de la sonda y proporcionar la versatilidad necesaria para realizar la mayoría de las medidas. - La longitud expuesta de la sonda puede variar de 4 a 19 mm. - Nuevo indicador WearGuard™ de desgaste de los cables. Los cables de prueba están recubiertos por dos capas de aislante de silicona; el color de contraste interior queda expuesto cuando los cables tienen muescas, marcas u otros daños que hagan que sea necesario sustituirlos. - Cables con doble aislante de silicona. El TL175 soporta temperaturas muy altas y permanece flexible incluso en condiciones de mucho frío. - Protección de alta resistencia tanto en la punta como en el conector, probada con más de 30.000 torsiones sin que presente problemas. - Conectores de entradas universales y compatibles con todos los instrumentos que acepten conectores aislados de 4 mm de tipo banana. - Categorías: CAT II 1000 V, CAT III 1000 V, CAT IV 600 V, 10 A máx., grado de contaminación 2. - El TL175E incluye puntas extraíbles de tipo linterna de 4 mm para proporcionar una mayor versatilidad. - Las sondas siempre muestran la categoría correcta para la punta que se utiliza. - Clasificación medioambiental: de -20 a 55 °C, altitud: 2000 m. - Cumple la norma EN61010-031. - 1 año de garantía.
