# Pinza amperimétrica AC i2000 flex

- Propiedad del archivo: CONSTRUNARIO
- Formato: FIEBDC-3/2012
- Programa: Construnario Versión 3.30
- Fecha de los precios: 08/10/2015
- Divisa: EUR

**i2000 flex** u Pinza amperimétrica AC i2000 flex
El modelo i2000 flex es una sonda de corriente alterna tipo Rogowski. Puede utilizarse para medir corrientes de hasta 2000A cuando se utiliza junto con multímetros, registradores o analizadores. El cabezal flexible y ligero permite una instalación fácil y rápida en lugares de difícil acceso. - Tres rangos: 20 A, 200 A y 2000 A; 100 mV/A, 10 mV/A y 1 mV/A de salida - Ideal para la medida de corriente en conductores gruesos y de difícil acceso sin interrumpir el circuito. - Diámetro máximo del conductor de 178 mm. - Categoría de seguridad CAT III 600 V.
