# 80PK-25 Sonda penetrante

- Propiedad del archivo: CONSTRUNARIO
- Formato: FIEBDC-3/2012
- Programa: Construnario Versión 3.30
- Fecha de los precios: 08/10/2015
- Divisa: EUR

**80PK-25** u 80PK-25 Sonda penetrante
- Termopar de tipo K adecuado para la medida en alimentos, líquidos y geles excepto haluros y sulfuros. - Rango de medida: -40 a 260°C. - Un año de garantía.
