# Kit de cables de prueba Deluxe para automoción TLK282-1 SureGripTM

- Propiedad del archivo: CONSTRUNARIO
- Formato: FIEBDC-3/2012
- Programa: Construnario Versión 3.30
- Fecha de los precios: 08/10/2015
- Divisa: EUR

**TLK282-1** u Kit de cables de prueba Deluxe para automoción TLK282-1 SureGripTM
El kit contiene: - Pinzas de penetración de aislamientos TP81 - Puntas de sonda para automoción TP40 (cinco) - Juego de cables de prueba de silicona TL224 SuregripTM - Juego de puntas de prueba aisladas TP238 SureGripTM - Juego de pinzas de cocodrilo AC220 SuregripTM - Juego de pinzas de cocodrilo de gran tamaño AC285 SuregripTM - Juego de pinzas de gancho AC280 SuregripTM - Estuche flexible
