# Multímetro de precisión de 6,5 dígitos, 35 ppm

- Propiedad del archivo: CONSTRUNARIO
- Formato: FIEBDC-3/2012
- Programa: Construnario Versión 3.30
- Fecha de los precios: 08/10/2015
- Divisa: EUR

**Fluke 8845A** u Multímetro de precisión de 6,5 dígitos, 35 ppm
Precisión y versatilidad para aplicaciones en sistemas y laboratorios. - Resolución de 6,5 dígitos - Precisión básica de V CC de hasta el 0,0024% - Pantalla con doble modo de visualización - Los modelos /C incluyen
