# Calibrador por infrarrojos, 152 mm (6 pulg.), de -35 a 500 °C

- Propiedad del archivo: CONSTRUNARIO
- Formato: FIEBDC-3/2012
- Programa: Construnario Versión 3.30
- Fecha de los precios: 09/10/2015
- Divisa: EUR

**4181** u Calibrador por infrarrojos, 152 mm (6 pulg.), de -35 a 500 °C
Eficacia acreditada para calibraciones de apuntar y disparar. - Se calibra radiométricamente para obtener resultados significativos y consistentes - Incluye calibración acreditada - Rendimiento exacto y confiable de –15 °C a 500 ºC. - Objetivo de 152 mm (6 pulg.) de diámetro - Informe de calibración radiométrica acreditada
