# WEBER.FLOOR TOP - Mortero autonivelante para el alisado y regularización de pavimentos

- Propiedad del archivo: CONSTRUNARIO
- Formato: FIEBDC-3/2012
- Programa: Construnario Versión 3.51
- Fecha de los precios: 18/11/2015
- Divisa: EUR

**WFLOORTOP** u WEBER.FLOOR TOP - Mortero autonivelante para el alisado y regularización de pavimentos
Mortero autonivelante bombeable de fraguado rápido, para la regularización y alisado de superficies, especialmente diseñado para la colocación de pavimentos ligeros y de madera. - Exclusivamente para interiores. Especialmente indicado para: - Reparación de suelos tanto en obra nueva como en rehabilitación. - Nivelación y alisado de suelos previo a la colocación de pavimentos ligeros (PCV, linóleo, vinilo, tarimas...), cerámica y suelos técnicos. Composición Ligantes hidráulicos, resinas poliméricas, áridos de sílice y carbonatos, y aditivos orgánicos e inorgánicos. Observaciones No aplicar weber.floor top: En exterior. En suelos industriales. En suelos con humedad permanente o susceptibles de humedad por remonte capilar. Características de empleo - Tiempo de mezcla: 1-2 minutos. - Tiempo abierto autonivelante: 15 minutos. - Vida de la masa: aproximadamente de 15 a 20 minutos a 20°C. - Tiempo de espera antes de pisar: 3 horas. - Tiempo para lijado: 6 y 12 horas. - Tiempo para revestir: * alicatado, moqueta: 8 a 12 horas. * parquet, plásticos: 24 horas. Estos tiempos pueden alargarse o acortarse en función de la temperatura ambiente. Prestaciones - Adherencia sobre hormigón: > 1 MPa. - Resistencia a la flexión: F5. - Resistencia a la compresión: C30. - Módulo de elasticidad: 15.000 MPa. - Comportamiento al fuego: A1fl. - Resistencia al deslizamiento: Clase 1. Estos resultados se han obtenido en ensayos realizados en condiciones estándar, y pueden variar en función de las condiciones de puesta en obra. Información práctica Presentación : Sacos de papel de 25 kg. Palet de 1.200 kg (48 sacos). Colores : Gris. Rendimiento : 1,74 kg/m2 y mm de espesor. Conservación : 9 meses a partir de la fecha de fabricación, en el envase original cerrado y al abrigo de la humedad. Envase de 25 kg.
