# WEBER.FLOOR PUL Verde - Mortero de rodadura industrial

- Propiedad del archivo: CONSTRUNARIO
- Formato: FIEBDC-3/2012
- Programa: Construnario Versión 3.51
- Fecha de los precios: 18/11/2015
- Divisa: EUR

**WFLOORPULVR** u WEBER.FLOOR PUL Verde - Mortero de rodadura industrial
Mortero coloreado que se aplica sobre hormigón fresco y permite el fratasado del mismo, aportando una capa de rodadura de altas prestaciones para un uso de grandes exigencias. - naves industriales, parkings, locales comerciales, pavimentos deportivos... Composición: Cemento, cuarzo de sílice, aditivos orgánicos e inorgánicos y pigmentos. Observaciones: - Los tiempos de espera para la aplicación varían en función de la temperatura y humedad existentes. - Los datos indicados dependerán siempre de las características del hormigón. Características de empleo: - Aplicación de weber.floor pul mediante espolvoreo directamente sobre el hormigón todavía plástico. - Evitar la aplicación con exceso de agua en la superficie del hormigón. - Debe quedar totalmente integrado en la losa de hormigón. Estos tiempos pueden alargarse o acortarse en función de la temperatura ambiente. Prestaciones: - Rendimiento: 3-4 kg/m2. - Resistencia a la compresión: > 25 MPa. - Resistencia a la abrasión según UNE-EN 12808-2: 170 mm3. - Comportamiento al fuego: A1fl. - Resistencia a la flexión: > 4 MPa. Estos resultados se han obtenido en ensayos realizados en condiciones estándar y pueden variar en función de las condiciones de puesta en obra. Información práctica: Presentación : Saco de papel de 25 kg. Palets de 1.200 kg (48 sacos). Color: Verde. Rendimiento : 3 - 4 kg/m2. Conservación : 12 meses a partir de la fecha de fabricación, en el envase original cerrado y al abrigo de la humedad.
