# WEBER.TENE MICRO - Mortero acrílico de altas prestaciones acabado fratasado fino - colores Premium

- Propiedad del archivo: CONSTRUNARIO
- Formato: FIEBDC-3/2012
- Programa: Construnario Versión 3.51
- Fecha de los precios: 19/11/2015
- Divisa: EUR

**WTENEMICROCP** u WEBER.TENE MICRO - Mortero acrílico de altas prestaciones acabado fratasado fino - colores Premium
- Revestimiento sintético-mineral (acrílico) en capa fina de altas prestaciones, para la impermeabilización, decoración y protección duradera de fachadas expuestas a exigentes condiciones ambientales. - Revestimiento de acabado de los sistemas de aislamiento térmico por el exterior, weber.therm. Composición Siloxanos, silicatos, resinas en dispersión acuosa, pigmentos orgánicos, fungicidas y aditivos especiales. Observaciones - En exterior, no aplicar sobre superficies horizontales o inclinadas expuestas a la lluvia. - Proteger las aristas superiores del revestimiento, frente a la penetración del agua de lluvia. Características de empleo Espesores de aplicación: 0,5 -1 mm. Tiempo de fratasado: 10-20 minutos Tiempo de secado al tacto: 2-3 horas. Tiempo de secado: 12-24 horas. Estos tiempos pueden variar según las condiciones meteorológicas. Prestaciones - Permeabilidad al vapor de agua: 40 gr/m2/día. Adherencia sobre hormigón: > 1 MPa. - Densidad en masa: 1,75 g/cm3. - Elasticidad: 75%. - Puenteo de fisuras según norma (UNE 14891): 1 mm. Estos resultados se han obtenido con ensayos según la normativa europea EN-UNE-998-1, y pueden variar en función de las condiciones en obra y el tipo de amasado. Las diferencias comprendidas en un rango de valores se deben a las variaciones en materias primas de los centros de producción. Información práctica Presentación: Bidón de plástico de 25 kg. Palet de 600 kg (24 bidones). Colores: Gama de 60 Colores y Varias texturas Rendimiento: 1,5 kg/m2, aplicado con llana. Conservación: 12 meses a partir de la fecha de fabricación, en envase original cerrado y al abrigo de la humedad. Envase de 25 kg.
