# WEBER.THERM MALLA 160 - Malla de fibra de vidrio para refuerzo de zonas accesibles en los sistemas weber.therm

- Propiedad del archivo: CONSTRUNARIO
- Formato: FIEBDC-3/2012
- Programa: Construnario Versión 3.51
- Fecha de los precios: 18/11/2015
- Divisa: EUR

**WTHERMMALLA160** u WEBER.THERM MALLA 160 - Malla de fibra de vidrio para refuerzo de zonas accesibles en los sistemas weber.therm
Es una malla de fibra de vidrio combinada con tratamientos superficiales antialcalinos especialmente diseñados, y utilizable en un amplio abanico de aplicaciones. Refuerzo del mortero regularizador weber.therm base en los sistemas de aislamiento weber.therm. Observaciones Conservar en lugar fresco y seco. Características técnicas Características generales: Armado (en 100mm): Urdimbre: 25 x 2; Trama: 20,5 Tejido: Media gasa Anchura estándar: 110 cm Longitud del rollo: 50m Grosor de la malla tratada: 0,52 mm Peso de la malla salida del telar: 131 g/m2 Peso de la malla tratada: 160 g/m2 Contenido material combustible (LOI): 20% en masa Tipo de tratamiento: Resistencia alcalina sin emoliente arrastre obstructivo de hilo. Apertura del entramado: 3,5 x 3,8 mm Resistencia a la tracción y elongación: El valor individual mínimo de resistencia a la tracción (N/50 mm) y el valor máximo de elongación (%) cuando se alcanza la resistencia mínima a la tracción, establecidos deacuerdo con la norma DIN EN ISO 13934-1, son los siguientes: Condiciones estándar: R. Tracción: 2200 / 2200 (valor nominal); 1900 / 1900 (valor individual). R. Elongación: 3,8 / 3,8 (valor medio). Disolución 5% NaOH: R. Tracción: 1400 / 1400 (valor nominal); 1200 / 1200 (valor individual). R. Elongación: 3,5 / 3,5 (valor medio). Ensayo rápido (6h): R. Tracción: 1700 / 1700 (valor nominal); 1250 / 1250 (valor individual). R. Elongación: 3,5 / 3,5 (valor medio). Ensayo rápido (24h): R. Tracción: 50% / 50% (valor individual). Disolución 3 iones (ETAG 004): R. Tracción: 1000 / 1000 ; 50% / 50% (valor individual). Tolerancias: Armado: ± 5 % en trama y urdimbre Anchura: ± 1 % Longitud: - 0 %; + 2 % LOI: ± 4 % Información práctica Presentación: Rollos de 25 m2 de superficie. Unidad mínima de venta: 1 rollo. Rollo 55 m2 (50m x 1,1m)
