# WEBER.THERM CLIMA - Revestimiento mineral altas prestaciones para aplicar sobre placas EPS - colores carta

- Propiedad del archivo: CONSTRUNARIO
- Formato: FIEBDC-3/2012
- Programa: Construnario Versión 3.51
- Fecha de los precios: 19/11/2015
- Divisa: EUR

**WTHERMCLIMACC** u WEBER.THERM CLIMA - Revestimiento mineral altas prestaciones para aplicar sobre placas EPS - colores carta
Revestimiento mineral de altas prestaciones para la impermeabilización, decoración y protección del sistema de aislamiento por el exterior, weber.therm mineral. Revestimiento mineral de altas prestaciones para la impermeabilización y decoración de fachadas, tanto en obra nueva como en rehabilitación. Especialmente indicado, por su bajo módulo de elasticidad, para revestir fachadas en rehabilitación. Para otras aplicaciones, consultar con el Departamento Técnico de Weber. Composición Cemento blanco, cal, fibras de vidrio de alta dispersión, áridos de granulometría compensada, aditivos orgánicos, pigmentos minerales y resinas hidrofugadas resdispersables. Características de empleo - Espesor mínimo de aplicación sobre soporte tradicional y mortero termoaislante: 12-15 mm. - Espesor mínimo de acabado: 10 mm. - Espesor máximo de acabado como revestimiento del sistema weber.therm mineral: 15 mm. - Espesor máximo de acabado sobre soportes tradicionales: 30 mm en dos capas. - Tiempo de fratasado: de 1 a 4 horas. - Tiempo de raspado: 3 a 10 horas. - Tiempo de texturado: 1 a 3 horas. Estos tiempos pueden variar según las condiciones meteorológicas. Prestaciones - Adherencia sobre ladrillo cerámico: = 0,3 MPa. - Adherencia sobre weber.therm aislone: = 0,08 MPa (rotura cohesiva weber.therm aislone). - Coeficiente de capilaridad: = 0,2 kg/m2·min0,5 (W2). - Coeficiente de permeabilidad al vapor de agua: µ = 10. - Comportamiento al fuego: Clase A1. - Conductividad térmica: 0,47 W/(m·K) (P=50%). Estos resultados se han obtenido con ensayos realizados en condiciones estándar y pueden variar en función de las condiciones en obra. Los tiempos pueden alargarse a baja temperatura o acortarse a temperatura elevada. Información práctica Presentación: Sacos de 25 kg. Palets de 1.200 kg (48 sacos). Colores: Blanco. Rendimiento: 1,5 kg/m2 y 1 mm de espesor. Conservación: 12 meses a partir de la fecha de fabricación, en el envase original cerrado y al abrigo de la humedad. Envase de 25 kg. Observaciones En exterior, no aplicar en superficies horizontales o inclinadas, expuestas a la lluvia. Proteger las aristas superiores del revestimiento frente a la penetración del agua de lluvia. No aplicar sobre yeso, pintura, superficies de metal, plástico, otros materiales aislantes y materiales de poca resistencia mecánica. En acabados fratasados y texturados, el color resultante puede no ser homogéneo, pudiendo aparecer en el mismo cambio de tono según su ejecución.
