# WEBER.THERM COLOR - Revestimiento mineral para SATE en base placas aislantes - colores carta

- Propiedad del archivo: CONSTRUNARIO
- Formato: FIEBDC-3/2012
- Programa: Construnario Versión 3.51
- Fecha de los precios: 19/11/2015
- Divisa: EUR

**WTHERMCOLORCC** u WEBER.THERM COLOR - Revestimiento mineral para SATE en base placas aislantes - colores carta
Revestimiento mineral de altas prestaciones para aplicar sobreplacas de EPS en el sistema de aislamiento de fachadas porel exterior, weber.therm etics. Composición Cemento blanco, cal, áridos de granulometría compensada, aditivos orgánicos, pigmentos minerales y resinas hidrófugas redispersables. Características de empleo - Espesor mínimo de aplicación y texturado: * acabado fratasado y texturado: 10 mm, * acabado raspado: 12-13 mm. - Espesor máximo de aplicación: 15 mm. - Tiempo de fratasado: de 1 a 4 horas. - Tiempo de raspado: de 12 a 24 horas. - Tiempo de texturado: de 30 minutos a 3 horas. Estos tiempos pueden variar según las condiciones meteorológicas. Prestaciones - Adherencia sobre EPS: = 0,08 MPa (rotura cohesiva EPS). - Coeficiente de capilaridad: = 0,2 kg/m2·min0,5 (W2). - Coeficiente de permeabilidad al vapor de agua: µ = 10. - Reacción al fuego: A2. - Conductividad térmica: = 0,2 W/(m·K) (T2) Estos resultados se han obtenido con ensayos realizados en condiciones estándar y pueden variar en función de las condiciones en obra. Los tiempos pueden alargarse a baja temperatura o acortarse a temperatura elevada. Información práctica Presentación : Sacos de 25 kg.Palets de 1.200 kg (48 sacos). Colores : Acero (000 65 00). Rendimiento : 13 kg/m2 y cm de espesor. Conservación : 12 meses a partir de la fecha de fabricación, en el envase original cerrado y al abrigo de la humedad. Envase de 25 kg. Observaciones No aplicar en superficies horizontales o inclinadas expuestas a la lluvia. Proteger las aristas superiores del revestimiento frente a lapenetración del agua de lluvia. En acabados fratasados y texturados, el color resultante puede no ser homogéneo, pudiendo aparecer en el mismo cambios de tono según su ejecución.
