# OLI74 PLUS HAPPY AIR - Mecánico autoportante

- Propiedad del archivo: CONSTRUNARIO
- Formato: FIEBDC-3/2012
- Programa: Construnario Versión 2.11
- Fecha de los precios: 09/01/2017
- Divisa: EUR

**OLI101774** u OLI74 PLUS HAPPY AIR - Mecánico autoportante
OLI74 PLUS HAPPY AIR, Extractor de malos olores desde el inodoro. - Doble función en un único ventilador de aspiración. - Se puede instalar en la pared o en el techo. - Ruido reducido < 35 dB(A). - Gran capacidad de aspiración de 100 m3/h (70 % de olores y 30 % de condensación). - Alimentación: 220 V (50 Hz). - Aislamiento: IP35. - El extractor funciona con 230 V/50 Hz o 110 V/50 Hz. - Se activa mediante interruptor o sensor. - Desconexión diferida de cinco minutos. - Válvula antirretorno. - Panel para pintar. - Compatible con OLI74 Plus Happy Air y todos sus pulsadores. - 2 años de garantía. Incluidos: - Sistema Happy Air. - Filtro de aire interno. - Material de fijación. - Ventilador eléctrico. - Carcasa del ventilador. - Placa de cubierta.
